# 2. BA - Sanierung GS Erich-Kästner, Groß Kreutz
Angebotsaufforderung (GAEB DA XML 3.2, DA83)
Projekt: A 20-19
Währung: EUR
Bieterkommentare zugelassen: ja
Erstellt mit: ASBwin 27.0.0.0, Position 27.0.0.0, 09.03.2026

## Erläuterungen zum Bauvorhaben
Die Gemeinde Groß Kreutz (Havel) plant die Sanierung und den Umbau der vorhandenen Grundschule "Erich Kästner". Das Bauvorhaben ist erreichbar über die "Kleine Lindenstr."  in 14550 Groß Kreutz (Havel).

Der Gesamtbaukörper der 2-zügigen Grundschule setzt sich aus zwei Gebäudeteilen (Gebäudeteil A und Gebäudeteil B) zusammen, die über einen Verbinder (Gebäudeteil V) erschlossen werden. Alle Gebäudeteile sind voll unterkellert und besitzen ein Warmdach mit Innenentwässerung.

Das Schulgebäude wurde in Stahlbeton-Plattenbauweise der Typenreihe WBS 70 Gesellschaftsbau mit deckentragenden Längswänden und einer Geschosshöhe von 3,30 m errichtet. Die Außenwände bestehen aus einer Dreischichtenplatte mit 150 mm Beton-Tragschicht, 70 mm Dämmung und 80 mm besplittete Beton-Wetterschale. Die Geschoss- und Dachdecken bestehen aus Spannbetonhohlraumelementen.

Die Sanierung des Bestandsobjektes aus den 80-er Jahren beinhaltet die brandschutztechnische Ertüchtigung der Flucht- und Rettungswege einschl. kompletter Innensanierung, die energetische Fassaden- und Dachsanierung sowie eine Neugestaltung der Außenanlagen.
Der Gebäudeteil B wird über 5 Geschosse mit einem zusätzlichen Aufzug erschlossen. Der Aufzug kann für den Zeitraum der Ausführung nicht genutzt werden.
Die Umsetzung der Sanierungsmaßnahmen ist in drei Bauabschnitten geplant. Die nachstehende Leistungsbeschreibung bezieht sich ausschließlich auf den 2. und 3. Bauabschnitt (Gebäudeteile B und V).

## Allgemeine Vorbemerkungen
Angebot
Dem Bieter wird empfohlen, sich vor der Angebotsabgabe über die Art, den Umfang, die Örtlichkeit und den Schwierigkeitsgrad der Baumaßnahme zu informieren.
Ansprechpartner:  Gemeinde Groß Kreutz (Havel)
  Potsdamer Landstr. 49 b
  14550 Groß Kreutz

Nachforderungen, die aus Unkenntnis oder Missverstehen der Unterlagen oder der örtlichen Verhältnisse entstehen, können nicht berücksichtigt werden.
Änderungen an den Vergabeunterlagen sind unzulässig.

Baukoordination
Es erfolgen wöchentliche Baubesprechungen, eine Teilnahme ist verpflichtend vorzusehen und durch einen bevollmächtigten Vertreter des AN abzusichern, Abweichungen müssen gesondert vereinbart werden.

Nachunternehmer sind vor dem Einsatz beim Auftraggeber anzukündigen, die erforderlichen Eignungsnachweise und Nachweise zum Mindestlohn sind mit der Anzeige vorzulegen. Nachunternehmer ohne Anmeldung werden von der Baustelle verwiesen.

Baustrom, Bauwasser
Bauwasser- und Baustromanschlüsse werden durch die Auftragnehmer in Los 03 (Baustromanschluss) und Los 06 (Erweiterte Rohbauarbeiten) auf dem Grundstück hergestellt und stehen den weiteren AN zur Verfügung. Erforderliche Zuführungskabel bzw. Leitungen zur Verwendungsstelle sind vom jeweiligen Unternehmer selbst zu erbringen.
Die Kostenbeteiligung des Auftragnehmers für den Verbrauch ist in den Zusätzlichen Vertragsbedingungen des Bauherrn geregelt.

Baustelleneinrichtung
Teile der Baustelleneinrichtung wie der Bauzaun und Sanitärcontainer sind im Leistungsumfang Los 31 - Erweiterte Rohbauarbeiten enthalten. Die Umlagekosten hierfür sind in den Zusätzlichen Vertragsbedingungen geregelt.

Die sonstige von den Anbietern zur Ausführung ihrer Leistungen benötigte Baustelleneinrichtung, sowie die Baustelleneinrichtung gemäß der einschlägigen Vorschriften der Bau-Berufsgenossenschaft und der örtlichen Aufsichtsbehörden ist in den jeweiligen Einheitspreisen zu berücksichtigen.
Einzukalkulieren sind auch Kosten für Kran und sonstige Hebevorrichtungen.

Nebenleistungen, wie z.B. Schutz- und Sicherheitsmaßnahmen nach den Unfallverhütungsvorschriften und den behördlichen Bestimmungen, sind Leistungen, die auch ohne Erwähnung im Leistungsverzeichnis zur vertraglichen Leistung gehören und nicht zusätzlich vergütet werden.

Die Flächen für die Baustelleneinrichtung werden vom AG vorgegeben und zugewiesen. Flächen, die im Zuge der Bauarbeiten mit Materialien belegt werden, sind vor unbefugtem Betreten zu sichern (Bauzaun etc. ist vom AN zu stellen und in die Einheitspreise einzukalkulieren).

Verschmutzungen der Zufahrtwege und Wege im Baustellenbereich sind laufend zu beseitigen.

Die Verkehrssicherung liegt im Verantwortungsbereich des Auftragnehmers.
Sämtliche Beschädigungen an öffentlichen Straßen, Wegebefestigungen usw. sind vom AN auf seine Kosten zu beseitigen.

Bauschutt
Die Sammlung des Bauschuttes in und außerhalb des Gebäudes und der
Transport zu den Sammelstellen auf dem Gelände sowie deren Sortierung
(entsprechend den gesetzlichen Vorschriften) ist eine Nebenleistung des AN.
Die Entsorgung ist mit lückenlosen Nachweisen der Entsorgungsstellen zu belegen. Die Kosten für die Entsorgung sind in die Einheitspreise einzurechnen.
Für eine Zwischenlagerung sind ausschließlich verschließbare Container zu verwenden. Für die Sicherung des Containers gegen Fremdentsorgung ist der AN verantwortlich. Containerstandorte sind mit der örtlichen Bauüberwachung vor einer Abstellung abzustimmen, dem AN ist bekannt, dass durch den Bauablauf Veränderungen des Containerstandortes erforderlich werden können. Die Kosten für eine Umsetzung trägt der AN.

Die Entsorgung der Abfälle, des Schuttes und des Schrottes, auch von sämtlichen
Belagsflächen der Gerüste haben umgehend, spätestens täglich zum Abschluss der jeweiligen Arbeiten zu erfolgen.

Sollte die Beräumung der Baustelle nicht erfolgen, wird die Bauleitung die Arbeiten zu Lasten des Auftragnehmers durch Dritte ausführen lassen.
Die dabei entstandenen Kosten werden dem AN von seiner Abrechnungssumme abgezogen.

Materialfreigabe
In der Bauausführung sind für die für den Einbau vorgesehenen Produkte die entsprechenden Datenblätter an den AG bzw. die Bauüberwachung einzureichen.
Die Bestellung / Fertigung darf erst nach Freigabe durch den AG/Bauüberwacher erfolgen.
Für die Güte und Ausführung der Leistungen gelten die allgemein anerkannten
Regeln der Technik, einschl. der VOB, Teil C, neueste Fassung
Den Nachweis der Güteüberwachung bzw. ein gültiges Prüfzeugnis einer anerkannten Prüfanstalt hat der AN zu erbringen.

Besondere Maßnahmen
Der Auftragnehmer hat für seine Leistungen einschließlich der Nachunternehmer
dafür zu sorgen, dass die Bestimmungen der Berufsgenossenschaften und der
Landesbauordnung, die Anordnungen der örtlichen Bauordnungsbehörde sowie sonstige einschlägige Vorschriften eingehalten und alle erforderlichen Maßnahmen zum Schutz von Personen und Sachen getroffen werden.

Der Auftragnehmer ist dafür verantwortlich, dass die Verkehrssicherungspflicht auf der Baustelle bis zur Abnahme beachtet wird.

Für alle infolge fehlender oder mangelhafter Einhaltung gesetzlicher
Bestimmungen und behördlicher Anordnungen entstehenden Personen- und
Sachschäden haftet der Auftragnehmer dem Geschädigten in vollem Umfang.
Der Auftragnehmer haftet dem Auftraggeber für Beschädigungen jeder Art am und auf dem Baugelände, an Nachbargrundstücken und deren Gebäuden, auf benachbarten Straßen und sonstigen öffentlichen Einrichtungen sowie an öffentlichen Ver- und Entsorgungsleitungen, soweit er diese verursacht hat.

Bis zur Abnahme gemäß der Vertragsbedingungen trägt der Auftragnehmer
die Gefahr der zufälligen Beschädigung oder Zerstörung, sofern nicht vom AG
verursacht. Dies gilt auch für seine Erfüllungsgehilfen und Nachunternehmer,
die er beauftragt.

Die Arbeiten werden bei im Bauteil "B" laufendem Schulbetrieb durchgeführt. Der Unterricht findet Montag bis Freitag von 7.45 Uhr bis 14.00 Uhr statt. Lärmintensive Arbeiten innerhalb dieser Zeiten dürfen nur in Abstimmung mit der Schulleitung ausgeführt werden. Können die Arbeiten nicht während dieser Schulbetriebszeit ausgeführt werden ist eine Arbeitszeitverlagerung in die unterrichtsfreie Zeit am Nachmittag erforderlich.

Auf dem Gelände sowie im gesamten Schulgebäude gilt ein absolutes Rauch- und Alkoholverbot.

Auf dem Gelände der Grundschule sind keine Parkmöglichkeiten vorhanden.
Die Fläche der Baustelleneinrichtung darf nur zum Be- und Entladen der Baumaterialien befahren werden. Durch den Schulbetrieb dürfen sich in Baustellennähe Fahrzeuge nur in Schrittgeschwindigkeit bewegen. Die Rücksetzung von Lieferfahrzeugen ohne Einweisungspersonal ist nicht zulässig.

Für Fahrzeuge des AN bestehen Parkmöglichkeiten neben dem Sportplatz in der Nähe der Buswendestelle. Die Fläche der Buswendestelle ist ständig freizuhalten.

Flächen, die im Zuge von Bauarbeiten mit Materialien belegt werden, sind vor unbefugten Betreten zu sichern.

Arbeitstäglich ist der Baustellenbereich abzugrenzen, zu reinigen und gegen unbefugtes Betreten zu sichern.

Gerüste
Innen- und Hilfsgerüste sind in die Einheitspreise einzukalkulieren und werden nicht gesondert vergütet.

Tagesberichte
Der Auftragnehmer hat für die Zeit der Bauausführung täglich Tagesberichte anzufertigen und davon dem AG eine Durchschrift wöchentlich zu übergeben.
Die Tagesberichte müssen u.a. enthalten:
- Stand der Arbeiten getrennt nach einzelnen Titeln
- evtl. Behinderungen und Verzögerungen
- besondere Vorkommnisse
- Personalstärke
- Geräteeinsatz
- Wetter, Temperatur
Die Tagesberichte gelten nicht als Nachweis für Stundenlohnarbeiten und nicht für Leistungsvergütungen.

Grundlagen des Angebotes
Die Bauleistungen sind nach den folgenden Richtlinien und Verordnungen auszuführen:
- Die Bauordnung des Landes Brandenburg, neueste Fassung.
- Die allgemein anerkannten Regeln der Baukunst.
- Die VOB/Teil B und C, in der zum Zeitpunkt der Bekanntmachung der
  Ausschreibung gültigen Fassung
- Die einschlägigen gültigen DIN-Vorschriften neueste Fassung.

## Dokumentation
Für den gesamten Leistungsumfang sind Dokumentationsunterlagen mit mindestens nachfolgend aufgeführten Unterlagen, mit eindeutiger Zuordnung Bauteil und Einbauposition und Inhalts-/Planverzeichnis zu erstellen und zu übergeben.

Übergabeformat: digital auf Datenträger als USB 3.0 Stick, sortiert / nummeriert im pdf Format.

Übergabetermin: 2 Wochen vor Endabnahme

Hinweis: Eine Abnahme erfolgt erst mit termingerechter Vorlage der kompletten Dokumentation!

Unterlagen:
- Fachunternehmererklärung
- Verwendbarkeitsnachweise der eingesetzten Produkte/Bauarten wie Material-/
  Qualitätsnachweise, Übereinstimmungserklärungen, Prüfzeugnisse /
  Zulassungen (Kopien)
- Nachweis Klassifikation der Dämmungen, Verkleidungen mit
  brandschutztechnischen Anforderungen
- Hersteller- / Fabrikatsverzeichnis
- Produkt-Datenblätter, Sicherheitshinweise
- Bedienungs-, Wartungs- und Pflegehinweise
- Bautagebuch / Bautagesberichte
- Abnahme- und Freigabeprotokolle

Zusätzliche Dokumentationsunterlagen z.B. für Grundleitungen und Erdungsanlage sind in gesonderten Positionen im Leistungsverzeichnis erfasst.

## Anlagen zum Leistungsverzeichnis
2-25v_Lageplan BE_2.BA (VORABZUG)
2-01v_BTB_Grundriss UG (VORABZUG)
2-02v_BTB_Grundriss EG (VORABZUG)
2-03v_BTB_Grundriss 1.OG (VORABZUG)
2-04v_BTB_Grundriss 2.OG (VORABZUG)
2-05v_BTB_Grundriss 3.OG (VORABZUG)
2-15v_BTB_Schnitt A-A (VORABZUG)
2-16v_BTB_Schnitt D-D (VORABZUG)
26-02-26 Grobablaufplan BT B (Entwurf)
2-85v_Fliesenspiegel Klassenraum (VORABZUG)
2-86v_Fliesenspiegel WC-Mädchen_EG (VORABZUG)
2-87v_Fliesenspiegel WC-Mädchen_OG (VORABZUG)
2-88v_Fliesenspiegel WC-Jungen (VORABZUG)
2-89v_Fliesenspiegel WC.barrierefrei_EG (VORABZUG)
2-90v_Fliesenspiegel WC barrierefrei_OG (VORABZUG)

## Los 37 - Fliesenarbeiten
Datum: 09.03.2026

### Titel 1 Estricharbeiten

**1.1 Teilbereiche des Estrichs einschneiden und zurückbauen**
Teilbereiche des Bestandsestrichs zur nachträglichen Anordnung eines bauseitigen Bodeneinlaufs einschneiden, das Bestandsmaterial ist abzubrechen und fachgerecht zu entsorgen.

Ausschnittabmessungen: bis ca. 1,00 x 1,00 m
Estrichstärke: bis ca. 60 mm

Ausführung:  BT B EG - 3. OG
Ausführungszeit: 2. Bauabschnitt
Menge: 14,000 St

**1.2 Untergrund reinigen, 2.BA**
Bodenflächen für Estricharbeiten von arteigenen, haftungsmindernden Verunreinigungen und Schichten, wie
Ölrückständen, Mörtelresten und Zementschleimschichten, reinigen.

Die anfallenden Reststoffe sind fachgerecht zu entsorgen.

Untergrund : Bitumenabdichtung auf Stahlbeton Bodenplatte

Ausführungsort: BT B UG - 3.OG
Ausführungszeit: 2. Bauabschnitt
Menge: 225,000 m2
Kostengruppen nach DIN 276 2018: 324
Kostengruppen nach DIN 276-1 1993: 539

**1.3 Trennlage, PE-Folie 0,5 mm auf Trittschalldämmung, 2. BA**
Trennlage mit PE-Folie auf Trittschalldämmung; Stöße überlappt, liefern und verlegen

Foliendicke : 0,5 mm
Stoßüberlappung : 15 cm

Ausführungsort: BT B UG - 3.OG
Ausführungszeit: 2. Bauabschnitt
Menge: 25,000 m2
Kostengruppen nach DIN 276 2018: 322
Kostengruppen nach DIN 276-1 2008: 322
Kostengruppen nach DIN 276-1 2006: 326
Kostengruppen nach DIN 276-1 1993: 521

**1.4 Vorhandenen Verbundestrich fräsen, bis 15 mm, 2. BA**
Vorhandenen Zementestrich als Verbundestrich bis zu einer Schichtstärke von 15 mm abfräsen.

Das Fräsgut ist aufzunehmen und fachgerecht zu entsorgen.

Ausführung: BT B EG - 3.OG
Ausführungszeit: 2. Bauabschnitt
Menge: 25,000 m2

**1.5 Zulage für Fräsarbeiten im Wandbereich**
Zulage für Fräsarbeiten im Anschlußbereich der Raumwände.
Randstreifen zu den vorhandenen Wänden aus Stahlbeton / GKB als Handfräsung bis 15 mm.

Das Fräsgut ist aufzunehmen und fachgerecht zu entsorgen.

Ausführung: BT B EG - 3.OG
Ausführungszeit: 2. Bauabschnitt
Menge: 35,000 m

**1.6 Estrichoberflächen schleifen und absaugen, Zementestrich, 2.BA**
Abschleifen der Estrichoberfläche für nachfolgende Verlegung Bodenabdichtung der Folgepositionen,
mit geeignetem Gerät, nach Herstellerangaben,
einschließlich Absaugen der Flächen und anfallendes Restmaterial fachgerecht entsorgen;

Estrichart : Zementestrich auf Trennlage

Ausführung: BT B EG - 3.OG
Ausführungszeit: 2. Bauabschnitt
Menge: 190,000 m2
Kostengruppen nach DIN 276 2018: 353
Kostengruppen nach DIN 276-1 2008: 352
Kostengruppen nach DIN 276-1 2006: 352

**1.7 Trittschalldämmung, EPS, 040, 25-2 mm, 2.BA**
Dämmplatten unter Estrich, als Trittschalldämmung liefern und verlegen.

Bauteil : Trittschalldämmung
Einbauort : unter Estrich
Anwendungsgebiet : DES
Dämmung : EPS
Baustoffklasse : B1
Brandverhalten : E
Trittschallverbesserungsmaß : > 26 dB
Schalltechn. Eigenschaft : sg
Steifigkeitsgruppe : 30
Wärmeleitfähigkeit (Bemessungswert) : 0,040 W/(mK)
Plattendicke : 25 mm
Zusammendrückbarkeit : 2 mm

Ausführungsort: BT V UG
Ausführungszeit: 2. Bauabschnitt
Menge: 5,000 m²
Kostengruppen nach DIN 276 2018: 352

**1.8 Trittschalldämmung, EPS, 040, 15-2 mm, 2.BA**
Dämmplatten unter Estrich, als Trittschalldämmung liefern und verlegen.

Bauteil : Trittschalldämmung
Einbauort : unter Estrich
Anwendungsgebiet : DES
Dämmung : EPS
Baustoffklasse : B1
Brandverhalten : E
Trittschallverbesserungsmaß : > 26 dB
Schalltechn. Eigenschaft : sg
Steifigkeitsgruppe : 30
Wärmeleitfähigkeit (Bemessungswert) : 0,040 W/(mK)
Plattendicke : 15 mm
Zusammendrückbarkeit : 2 mm

Ausführungsort: BT B EG  - 3.OG
Ausführungszeit: 2. Bauabschnitt
Menge: 20,000 m²
Kostengruppen nach DIN 276 2018: 352

**1.9 Randdämmstreifen, PS H=100 mm, 2.BA**
Polystyrol- Hartschaum als Randdämmstreifen an allen angrenzenden, aufgehenden Bauteilen liefern und verlegen,
Dicke 10 mm, incl. Rückschnitt nach Abschluss der Estricharbeiten und fachgerechte Entsorgung des Restmaterials.

Konstruktionshöhe Fußboden: bis ca. 90 mm

Ausführungsort: BT B/V UG  - 3.OG
Ausführungszeit: 2. Bauabschnitt
Menge: 50,000 m
Kostengruppen nach DIN 276 2018: 324
Kostengruppen nach DIN 276-1 2008: 352
Kostengruppen nach DIN 276-1 2006: 352

**1.10 Randdämmstreifen Verbundestrich, PS H=100 mm, 2.BA**
Polystyrol- Hartschaum als Randdämmstreifen an allen angrenzenden, aufgehenden Bauteilen liefern und verlegen,
Dicke 10 mm, incl. Rückschnitt nach Abschluss der Estricharbeiten und fachgerechte Entsorgung des Restmaterials.

Konstruktionshöhe Fußboden: bis ca. 60 mm

Ausführungsort: BT B/V EG  - 3.OG
Ausführungszeit: 2. Bauabschnitt
Menge: 170,000 m
Kostengruppen nach DIN 276 2018: 324
Kostengruppen nach DIN 276-1 2008: 352
Kostengruppen nach DIN 276-1 2006: 352

**1.11 Zementestrich auf Trittschalldämmung, 60 mm, 2.BA**
Zementestrich (CT) auf Trittschalldämmung, einschichtig, als Unterbau für Linoleumbelag, liefern und einbringen.

Estrich DIN 18560-CT-C30-F5-S60
Druckfestigkeit : C 30
Estrichdicke : ca. 60 mm
Biegezugfestigkeit: F 5

Ausführungsort: BT V UG
Ausführungszeit: 2. Bauabschnitt
Menge: 5,000 m2
Kostengruppen nach DIN 276 2018: 353

**1.12 Zementestrich auf Trittschalldämmung, 50 mm, 2.BA**
Zementestrich (CT) auf Trittschalldämmung, einschichtig, als Unterbau für Linoleumbelag, liefern und einbringen.

Estrich DIN 18560-CT-C30-F5-S50
Druckfestigkeit : C 30
Estrichdicke : ca. 50 mm
Biegezugfestigkeit: F 5

Ausführung:  BT B EG - 3. OG
Ausführungszeit: 2. Bauabschnitt
Menge: 20,000 m2
Kostengruppen nach DIN 276 2018: 353

**1.13 Haftbrücke Verbundestrich, 2.BA**
Haftbrücke für Verbundestrich auf vorhandene Deckenfläche liefern und entsp. Herstellerangaben auftragen.

Ausführung:  BT B 1.OG - 3. OG
Ausführungszeit: 2. Bauabschnitt
Menge: 145,000 m2

**1.14 Zementestrich als Verbundestrich, 40 mm, 2.BA**
Zementestrich (CT) als Verbundestrich, einschichtig, als Unterbau für Fliesenbelag, liefern und einbringen.

Estrich DIN 18560-CT-C35-F5-V40
Druckfestigkeit : C 35
Estrichdicke : ca. 40 mm
Biegezugfestigkeit: F 5

Ausführung:  BT B EG - 3. OG
Ausführungszeit: 2. Bauabschnitt
Menge: 130,000 m2
Kostengruppen nach DIN 276 2018: 353

**1.15 Zementestrich als Verbundestrich, 50 mm, 2.BA**
Zementestrich (CT) als Verbundestrich, einschichtig, als Unterbau für Linoleum, liefern und einbringen.

Estrich DIN 18560-CT-C35-F5-V50
Druckfestigkeit : C 35
Estrichdicke : ca. 50 mm
Biegezugfestigkeit: F 5

Ausführung:  BT B 3. OG
Ausführungszeit: 2. Bauabschnitt
Menge: 17,000 m2
Kostengruppen nach DIN 276 2018: 353

**1.16 Risse/Fugen im Estrich verdübeln, 2.BA**
Risse/Fugen im Estrich verdübeln, wie folgt:

- Einschneiden und aufweiten der Risse/Fugen
- anlegen von Querschnitten im Abstand von 30 cm
- Rissfuge und Querschnitte mit 2-Komponenten-
  Kunststoffmasse kraftschlüssig verfüllen, inkl. Reinigung
  und Vorbehandlung
- Abstreuen der Verfugung mit Quarzsand

Ausführung:  BT B EG - 3. OG
Ausführungszeit: 2. Bauabschnitt
Menge: 80,000 m
Kostengruppen nach DIN 276 2018: 353
Kostengruppen nach DIN 276-1 2008: 352
Kostengruppen nach DIN 276-1 2006: 395

**1.17 Estrich im Bereich FE als Gefällestrich mit 1,5 % Gefälle, 2.BA**
Estrich gemäß Vorposition mit Gefälle herstellen, incl. Unterfütterung und Ausrichtung des bauseitigen Bodeneinlaufes.
Ausführung in Kleinflächen je ca. 1 m2 im Bereich der Bodenleinläufe, mit Gefälle 1,5%.

Ausführung:  BT B EG - 3. OG
Ausführungszeit: 2. Bauabschnitt
Menge: 14,000 St
Kostengruppen nach DIN 276 2018: 324
Kostengruppen nach DIN 276-1 2008: 352

**1.18 Estrichabschalung gegen Gebäudefuge, ca. 150 mm, 2.BA**
Estrich der Vorposition im Bereich der Gebäudefuge bis zu einer Höhe von ca. 150 mm abschalen, incl. Schutz der vorhandenen Gebäudetrennwandfuge.

Nach Abschluss der Arbeiten ist das Schalmaterial rückstandslos zu entfernen.

Ausführung:  BT B EG - 3. OG
Ausführungszeit: 2. Bauabschnitt
Menge: 9,000 m

**1.19 Estrichabschalung gegen Aufzugsschacht, ca. 90 mm, 2.BA**
Estrich der Vorposition im Bereich des Aufzugsschachtes bis zu einer Höhe von 90 mm abschalen. Nach Abschluss der Arbeiten ist das Schalmaterial rückstandslos zu entfernen.

Ausführung:  BT V UG - 3. OG
Ausführungszeit: 2. Bauabschnitt
Menge: 6,000 m

**1.20 Haustrennwandplatte, Styrodur, 20 mm, H bis ca. 150 mm, 2.BA**
Haustrennwandplatte als Styrodurplatte liefern und im Bereich der Estrichanschlüsse der Gebäudefuge montieren.

Materialstärke: 20 mm
Höhe der Anschlussfuge: bis ca. 150 mm

Ausführungsort: Aufzugsschacht BT B/V  UG - 3.OG
Ausführungszeit: 2. Bauabschnitt
Menge: 9,000 m

**1.21 Estrichergänzungen im Bereich der Wandöffnungen**
Estrichergänzungen im Bereich der Wandöffnungen in Kleinflächen, incl. Haftbrücke.
Fugenverdübelung in gesonderter Position.

Querschnitt h/b:  ca. 70/200 mm
Menge: 15,000 m

### Titel 2 Wandflächen

**2.1 Reinigung Untergrund, grobe Verschmutzung 2. BA**
Untergrund von groben Verschmutzungen trocken reinigen und angefallenen Schmutz beseitigen.
Abrechnung nur soweit es eine besondere Leistung ist.
Ausführung nach Rücksprache mit der Bauleitung.

Ausführung: BT B  UG - 3.OG
Ausführungszeit: 2. Bauabschnitt
Menge: 410,000 m2
Kostengruppen nach DIN 276 2018: 345
Kostengruppen nach DIN 276-1 2008: 352
Kostengruppen nach DIN 276-1 2006: 352

**2.2 Reinigung Untergrund, grobe Verschmutzung 3. BA**
Untergrund von groben Verschmutzungen trocken reinigen und angefallenen Schmutz beseitigen.
Abrechnung nur soweit es eine besondere Leistung ist.
Ausführung nach Rücksprache mit der Bauleitung.

Ausführung: BT B  EG - 3.OG
Ausführungszeit: 3. Bauabschnitt
Menge: 15,000 m2
Kostengruppen nach DIN 276 2018: 345
Kostengruppen nach DIN 276-1 2008: 352
Kostengruppen nach DIN 276-1 2006: 352

**2.3 Untergrundausgleich, Spachtelung bis D= 5 mm, 2.BA**
Vorhandenen Untergrund spachteln, als Höhenausgleich zur Aufnahme Fliesenbelag der Folgepositionen.
D: bis 5 mm,
Art des Untergrundes : Beton - Bestandswände

Ausführung: BT B UG - 3.OG
Ausführungszeit: 2. Bauabschnitt
Menge: 130,000 m2
Kostengruppen nach DIN 276 2018: 345
Kostengruppen nach DIN 276-1 2008: 352
Kostengruppen nach DIN 276-1 2006: 345
Kostengruppen nach DIN 276-1 1981: 3.1.3.0.0

**2.4 Untergrund mit Tiefengrund vorbereiten, 2. BA**
Untergrund mit Tiefengrundanstrich zur Aufnahme einer Abdichtung vorbereiten und vollflächig beschichten.

Beschichtungsgrund:  Beton/Faserbeton/GKBI

Ausführung: BT B  UG - 3.OG
Ausführungszeit: 2. Bauabschnitt
Menge: 410,000 m2
Kostengruppen nach DIN 276 2018: 345
Kostengruppen nach DIN 276-1 2008: 345
Kostengruppen nach DIN 276-1 2006: 345

**2.5 Untergrund mit Tiefengrund vorbereiten, 3. BA**
Untergrund mit Tiefengrundanstrich zur Aufnahme einer Abdichtung vorbereiten und vollflächig beschichten.

Beschichtungsgrund:  Beton/Faserbeton/GKBI

Ausführung: BT B  EG - 3.OG
Ausführungszeit: 3. Bauabschnitt
Menge: 15,000 m2
Kostengruppen nach DIN 276 2018: 345
Kostengruppen nach DIN 276-1 2008: 345
Kostengruppen nach DIN 276-1 2006: 345

**2.6 Verbundabdicht., W1-I mäßig, CM 1-K Wand, 2. BA**
Untergrund mit einer 1-komponentigen rissüberbrückenden mineralischen Dichtungsschlämme MDS beschichten. Der Auftrag erfolgt in mind. 2 Arbeitsgängen.

Wassereinwirkungsklasse : W1-I
Trockenschichtdicke : mind. 2,0 mm bzw. nach
  Herstellervorgabe
Material : CM (mineralische Dichtschlämme)
Einbauort : Wand
Untergrund : GKB/Beton
Ausführungshöhe  : bis 1,20 m ü.OKFF

Ausführung: BT B UG - 3.OG
Ausführungszeit: 2. Bauabschnitt
Menge: 155,000 m2
Kostengruppen nach DIN 276 2018: 345

**2.7 Verbundabdicht., W1-I mäßig, CM 1-K Wand, 3. BA**
Untergrund mit einer 1-komponentigen rissüberbrückenden mineralischen Dichtungsschlämme MDS beschichten. Der Auftrag erfolgt in mind. 2 Arbeitsgängen.

Wassereinwirkungsklasse : W1-I
Trockenschichtdicke : mind. 2,0 mm bzw. nach
  Herstellervorgabe
Material : CM (mineralische Dichtschlämme)
Einbauort : Wand
Untergrund : GKB/Beton
Ausführungshöhe  : bis 1,20 m ü.OKFF

Ausführung: BT B EG - 3.OG
Ausführungszeit: 3. Bauabschnitt
Menge: 15,000 m2
Kostengruppen nach DIN 276 2018: 345

**2.8 Verbundabdicht., W1-I mäßig, CM 1-K Wand Sockel, 2. BA**
Untergrund mit einer 1-komponentigen rissüberbrückenden mineralischen Dichtungsschlämme MDS beschichten. Der Auftrag erfolgt in mind. 2 Arbeitsgängen.

Wassereinwirkungsklasse : W1-I
Trockenschichtdicke : mind. 2,0 mm bzw. nach
  Herstellervorgabe
Material : CM (mineralische Dichtschlämme)
Einbauort : Wand
Untergrund : GKB/Beton
Ausführungshöhe  : bis 0,20 m ü.OKFF

Ausführung: BT B UG - 3.OG
Ausführungszeit: 2. Bauabschnitt
Menge: 120,000 m
Kostengruppen nach DIN 276 2018: 345

**2.9 Verbundabd., Rohrdurchführung, 2. BA**
Rohrdurchführung in vorbeschriebener Abdichtung mit systemzugehörigem Dichtband eindichten bis 100 mm

Ausführung gemäß Herstellervorschrift, als Zulage zur Flächenabdichtung.

Ausführung: BT B UG - 3.OG
Ausführungszeit: 2. Bauabschnitt
Menge: 180,000 St
Kostengruppen nach DIN 276 2018: 345
Kostengruppen nach DIN 276-1 2008: 345

**2.10 Verbundabd., Rohrdurchführung, 3. BA**
Rohrdurchführung in vorbeschriebener Abdichtung mit systemzugehörigem Dichtband eindichten bis 100 mm

Ausführung gemäß Herstellervorschrift, als Zulage zur Flächenabdichtung.

Ausführung: BT B EG - 3.OG
Ausführungszeit: 3. Bauabschnitt
Menge: 24,000 St
Kostengruppen nach DIN 276 2018: 345
Kostengruppen nach DIN 276-1 2008: 345

**2.11 Abdichtung, Anschluss Wand/Wand, 2.BA**
Anschlussfuge Wand/Wand in vorbeschriebener Abdichtung mit systemzugehörigem Dichtband einschl. aller erforderlichen Eckausbildungen,
Ausführung gemäß Herstellervorschrift,
als Zulage zur Flächenabdichtung.

Ausführung: BT B EG - 3.OG
Ausführungszeit: 2. Bauabschnitt
Menge: 170,000 m
Kostengruppen nach DIN 276 2018: 345
Kostengruppen nach DIN 276-1 2008: 345
Kostengruppen nach DIN 276-1 2006: 345

**2.12 Wandfliesen, 25/50, liegend, UNI hell, WC, > 2,5 m²; 2.BA**
Wandbekleidung aus keramischen Fliesen, in Innenräumen auf verlegefertigen Untergrund im Dünnbett mit hydraulisch erhärtendem Dünnbettmörtel, liefern, ansetzen/verlegen und verfugen.

Belag: Steingutfliesen, 1.Sorte
 trockengepresst, Gruppe B III, nach DIN EN 14411
Format:  Nennmaß 25/50 cm
Farbe:  UNI hell, nach Bemusterung durch den AG

Produkt der Planung: AGROB Buchtal, Serie Plural, UNI hell

Untergrund: Beton, GKBi

Verlegung: bis ca. 1,25 / 2,125 m hoch, liegend
  verlegt mit Kreuzfuge im Dünnbett, Fugenmörtel,
  kunststoffvergütet, Farbton passend zum Farbton
  der Fliesen, nach Bemusterung

Ausführung: BT B EG - 3.OG
Ausführungszeit: 2. Bauabschnitt

angeb. Produkt,
Hersteller: '....................'
Serie: '....................'
(vom Bieter einzutragen).
Menge: 353,000 m2
Kostengruppen nach DIN 276 2018: 345
Kostengruppen nach DIN 276-1 2008: 345
Kostengruppen nach DIN 276-1 2006: 345

**2.13 Wand- und Ablage Fliesen 20/40, H: 1,20 cm, weiß, < 2,5 m²;2.BA**
Wand- und Ablagebekleidung, aus keramischen Fliesen, wie in der Vorposition beschrieben, jedoch als Fliesenspiegel und Ablagefläche hinter Waschbecken

Produkt der Planung: Princess Ceramic, Objekta OBC 110 weiß/matt

Format:  Nennmaß 20/40 cm

Verlegung: Wandfläche liegend, Ablage im Fugenschnitt

Verlegung in Kleinstflächen bis ca. 2 m²

Ausführung: BT B UG - 3.OG
Ausführungszeit: 2. Bauabschnitt
Menge: 28,000 m2
Kostengruppen nach DIN 276 2018: 345
Kostengruppen nach DIN 276-1 2008: 345
Kostengruppen nach DIN 276-1 2006: 345

**2.14 Wand- und Ablage Fliesen 20/40, H: 1,20 cm, weiß, < 2,5 m²;3.BA**
Wand- und Ablagebekleidung, aus keramischen Fliesen, wie in der Vorposition beschrieben, jedoch als Fliesenspiegel und Ablagefläche hinter Waschbecken

Produkt der Planung: Princess Ceramic, Objekta OBC 110 weiß/matt

Format:  Nennmaß 20/40 cm

Verlegung: Wandfläche liegend, Ablage im Fugenschnitt

Verlegung in Kleinstflächen bis ca. 2 m²

Ausführung: BT B EG - 3.OG
Ausführungszeit: 3. Bauabschnitt
Menge: 15,000 m2
Kostengruppen nach DIN 276 2018: 345
Kostengruppen nach DIN 276-1 2008: 345
Kostengruppen nach DIN 276-1 2006: 345

**2.15 Zulage für Wandbordüren, 12,5/50 cm, blau, hell, 2. BA**
Zulage für Wandbordüren aus keramischen Fliesen der Vorposition, in Innenräumen auf verlegefertigen Untergrund im Dünnbett mit hydraulisch erhärtendem Dünnbettmörtel, liefern, ansetzen/verlegen und verfugen.

Belag: Steingutfliesen, 1.Sorte
 trockengepresst, Gruppe B III, nach DIN EN 14411
Format:  Nennmaß 12,5/50 cm
Farbe:  blauer Farbton aus Standardfarbpalette des
  Herstellers, nach Bemusterung durch den AG

Produkt der Planung: AGROB Buchtal, Serie Plural

Untergrund: Beton, GKBi

Verlegung: bis ca. 2,125 m hoch, liegend
  verlegt mit Kreuzfuge im Dünnbett, Fugenmörtel,
  kunststoffvergütet, Farbton passend zum Farbton
  der Fliesen, nach Bemusterung

Ausführung: BT B EG - 2.OG, WC Jungen
Ausführungszeit: 2. Bauabschnitt
Menge: 140,000 m

**2.16 Zulage für Wandbordüren, 12,5/50 cm, rot, hell, 2.BA**
Zulage für Wandbordüren aus keramischen Fliesen der Vorposition, in Innenräumen auf verlegefertigen Untergrund im Dünnbett mit hydraulisch erhärtendem Dünnbettmörtel, liefern, ansetzen/verlegen und verfugen.

Belag: Steingutfliesen, 1.Sorte
 trockengepresst, Gruppe B III, nach DIN EN 14411
Format:  Nennmaß 12,5/50 cm
Farbe:  roter Farbton aus Standardfarbpalette des
  Herstellers, nach Bemusterung durch den AG

Produkt der Planung: AGROB Buchtal, Serie Plural

Untergrund: Beton, GKBi

Verlegung: bis ca. 2,125 m hoch, liegend
  verlegt mit Kreuzfuge im Dünnbett, Fugenmörtel,
  kunststoffvergütet, Farbton passend zum Farbton
  der Fliesen, nach Bemusterung

Ausführung: BT B EG - 3.OG, WC Mädchen
Ausführungszeit: 2. Bauabschnitt
Menge: 200,000 m

**2.17 Zulage für Wandbordüren, 12,5/50 cm, orange, 2.BA**
Zulage für Wandbordüren aus keramischen Fliesen der Vorposition, in Innenräumen auf verlegefertigen Untergrund im Dünnbett mit hydraulisch erhärtendem Dünnbettmörtel, liefern, ansetzen/verlegen und verfugen.

Belag: Steingutfliesen, 1.Sorte
 trockengepresst, Gruppe B III, nach DIN EN 14411
Format:  Nennmaß 12,5/50 cm
Farbe:  oranger Farbton aus Standardfarbpalette des
  Herstellers, nach Bemusterung durch den AG

Produkt der Planung: AGROB Buchtal, Serie Plural

Untergrund: Beton, GKBi

Verlegung: bis ca. 2,125 m hoch, liegend
  verlegt mit Kreuzfuge im Dünnbett, Fugenmörtel,
  kunststoffvergütet, Farbton passend zum Farbton
  der Fliesen, nach Bemusterung

Ausführung: BT B EG - 3.OG, WC barrierefrei
Ausführungszeit: 2. Bauabschnitt
Menge: 80,000 m

**2.18 Zulage Sockelfliese, 12,5/50 cm, geschnitten aus 25/50 cm,2.BA**
Zulage für einen geschnittenen Sockel aus den Wandfliesen 25/50 der Vorposition, liefern und verlegen.

Sockelabmessungen: 12,5 x 50 cm

Ausführung: BT B EG - 3.OG, WC
Ausführungszeit: 2. Bauabschnitt
Menge: 215,000 m

**2.19 Zulage Wandfliese Standardfarbe, 12,5/50 cm, orange, 2.BA**
Zulage für farbige Wandfliesen 12,5/50 der Vorposition, als Kontrastfläche im Bereich WC, liefern und verlegen.

Belag: Steingutfliesen, 1.Sorte
 trockengepresst, Gruppe B III, nach DIN EN 14411
Format:  Nennmaß: 12,5/50 cm
Farbe:  oranger Farbton aus Standardfarbpalette des
  Herstellers, nach Bemusterung durch den AG

Produkt der Planung: AGROB Buchtal, Serie Plural

Untergrund: Beton, GKBi

Verlegung: bis ca. 2,125 m hoch, liegend
  verlegt mit Kreuzfuge im Dünnbett, Fugenmörtel,
  kunststoffvergütet, Farbton passend zum Farbton
  der Fliesen, nach Bemusterung

Abmessungen: 12,5 x 50 cm

Ausführung: BT B EG  WC barrierefrei
Ausführungszeit: 2. Bauabschnitt
Menge: 11,000 m

**2.20 Profil für Wandaußenecken, Ablagen und Abschluss, kantig, ALU, 2.BA**
Profil für Wandaußenecken, Ablagen und als Abschluss zum bündigen Einbau in den Fliesenbelag der Vorposition, an vertikalen und horizontalen Kanten zum Schutz und als Abschluss des Belages vor mechanischen Beschädigungen liefern und montieren, incl. erforderlicher Formstücke und Verbinder

Profil: symmetrisch, kantig
Material/Oberfläche: Aluminium natur, matt eloxiert

Ausführung: BT B UG - 3.OG
Ausführungszeit: 2. Bauabschnitt
Menge: 170,000 m
Kostengruppen nach DIN 276 2018: 345
Kostengruppen nach DIN 276-1 2008: 345
Kostengruppen nach DIN 276-1 2006: 345

**2.21 Profil für Wandaußenecken, Ablagen und Abschluss, kantig, ALU, 3.BA**
Profil für Wandaußenecken, Ablagen und als Abschluss zum bündigen Einbau in den Fliesenbelag der Vorposition, an vertikalen und horizontalen Kanten zum Schutz und als Abschluss des Belages vor mechanischen Beschädigungen liefern und montieren, incl. erforderlicher Formstücke und Verbinder

Profil: symmetrisch, kantig
Material/Oberfläche: Aluminium natur, matt eloxiert

Ausführung: BT B EG - 3.OG
Ausführungszeit: 3. Bauabschnitt
Menge: 18,000 m
Kostengruppen nach DIN 276 2018: 345
Kostengruppen nach DIN 276-1 2008: 345
Kostengruppen nach DIN 276-1 2006: 345

**2.22 Löcher und Aussparungen d < 100mm, 2.BA**
Herstellen von Löchern in vorbeschriebenen
Wandbelägen für Rohrdurchführungen u. Installationen
d < 100 mm, sauber herstellen und dicht anschließen.

Ausführung: BT B UG - 3.OG
Ausführungszeit: 2. Bauabschnitt
Menge: 220,000 St
Kostengruppen nach DIN 276 2018: 345
Kostengruppen nach DIN 276-1 2008: 345
Kostengruppen nach DIN 276-1 2006: 345

**2.23 Anarbeiten an Öffnungen (Drucktaster etc.), 2.BA**
Anarbeiten der vorbeschriebenen Wandbekleidung an Öffnungen (Drucktaster WC etc.)

Ausführung: BT B EG - 3.OG
Ausführungszeit: 2. Bauabschnitt
Menge: 30,000 St
Kostengruppen nach DIN 276 2018: 345
Kostengruppen nach DIN 276-1 2008: 345
Kostengruppen nach DIN 276-1 2006: 345

**2.24 Löcher und Aussparungen d < 100mm, 3.BA**
Herstellen von Löchern in vorbeschriebenen
Wandbelägen für Rohrdurchführungen u. Installationen
d < 100 mm, sauber herstellen und dicht anschließen.

Ausführung: BT B EG - 3.OG
Ausführungszeit: 3. Bauabschnitt
Menge: 34,000 St
Kostengruppen nach DIN 276 2018: 345
Kostengruppen nach DIN 276-1 2008: 345
Kostengruppen nach DIN 276-1 2006: 345

**2.25 Verfugung, elastisch, keram. Belag, 2.OG**
Elastische Verfugung des keramischen Belags im Bereich der Anschlüsse Wand/Wand, Wand/Decke, Eckausbildungen sowie Materialwechsel,
Ausführung mit geeigneten Materialien mit fungizider Wirkung, einschl. Hinterfüllung und Vorbehandlung.
Fugenfarbe: den Mörtelfugen angepasst

Ausführung: BT B UG - 3.OG
Ausführungszeit: 2. Bauabschnitt
Menge: 550,000 m
Kostengruppen nach DIN 276 2018: 345
Kostengruppen nach DIN 276-1 2008: 345
Kostengruppen nach DIN 276-1 2006: 352

**2.26 Verfugung, elastisch, keram. Belag, 3.OG**
Elastische Verfugung des keramischen Belags im Bereich der Anschlüsse Wand/Wand, Wand/Decke, Eckausbildungen sowie Materialwechsel,
Ausführung mit geeigneten Materialien mit fungizider Wirkung, einschl. Hinterfüllung und Vorbehandlung.
Fugenfarbe: den Mörtelfugen angepasst

Ausführung: BT B EG - 3.OG
Ausführungszeit: 3. Bauabschnitt
Menge: 45,000 m
Kostengruppen nach DIN 276 2018: 345
Kostengruppen nach DIN 276-1 2008: 345
Kostengruppen nach DIN 276-1 2006: 352

**2.27 Spiegel flächenbündig, VSG, Feuchtraum, ca. 50/75 cm, 2.BA**
Sicherheitsspiegel aus Verbundsicherheitsglas, feuchtraumgeeignet, in vorbeschriebene Wandbekleidungen flächenbündig einsetzen, einschließlich Randverfugung;
Abmessung: (B/H) ca. 0,50 x 0,75 m

Ausführung: BT B EG - 3.OG
Ausführungszeit: 2. Bauabschnitt
Menge: 15,000 St
Kostengruppen nach DIN 276 2018: 345
Kostengruppen nach DIN 276-1 2008: 345
Kostengruppen nach DIN 276-1 2006: 345
Kostengruppen nach DIN 276-1 1993: 538

**2.28 Spiegel, VSG, Feuchtraum, ca. 50/75 cm, 2.BA**
Sicherheitsspiegel aus Verbundsicherheitsglas, feuchtraumgeeignet nach Fertigstellung der Malerarbeiten mit Spiegelhalter montieren.
Abmessung: (B/H) ca. 0,50 x 0,75 m
Montagegrund: GKBI

Ausführung: BT B EG - 3.OG (WC-Lehrer)
Ausführungszeit: 2. Bauabschnitt
Menge: 5,000 St
Kostengruppen nach DIN 276 2018: 345
Kostengruppen nach DIN 276-1 2008: 345
Kostengruppen nach DIN 276-1 2006: 345
Kostengruppen nach DIN 276-1 1993: 538

**2.29 Spiegel flächenbündig, VSG, Feuchtraum, ca. 60/100 cm, 2.BA**
Sicherheitsspiegel aus Verbundsicherheitsglas, feuchtraumgeeignet, in vorbeschriebene Wandbekleidungen flächenbündig einsetzen, einschließlich Randverfugung;
Abmessung: (B/H) ca. 0,60 x 1,00 m

Ausführung: BT B EG - 3.OG (WC barrierefrei)
Ausführungszeit: 2. Bauabschnitt
Menge: 4,000 St
Kostengruppen nach DIN 276 2018: 345
Kostengruppen nach DIN 276-1 2008: 345
Kostengruppen nach DIN 276-1 2006: 345
Kostengruppen nach DIN 276-1 1993: 538

**2.30 Reservefliesen Wand**
*** Pauschalposition
Reservefliesen (10 Stk.) Fliesentyp der Hauptpositionen der vorbeschrieben Positionen nach Abschluss der Arbeiten aktenkundig an den AG übergeben.
Menge: 1,000 Psch

### Titel 3 Bodenflächen

**3.1 Reinigung Untergrund, grobe Verschmutzung, 2.BA**
Untergrund von groben Verschmutzungen trocken reinigen und angefallenen Schmutz beseitigen,
Abrechnung nur soweit es eine besondere Leistung ist.
Ausführung nach Rücksprache mit der Bauleitung.

Ausführung: BT B  EG - 3.OG
Ausführungszeit: 2. Bauabschnitt
Menge: 150,000 m2
Kostengruppen nach DIN 276 2018: 353
Kostengruppen nach DIN 276-1 2008: 352
Kostengruppen nach DIN 276-1 2006: 352

**3.2 Haftgrund Epoxid zur Flächenverfestigung, 2.BA**
Epoxidharzgrundierung zur Oberflächenverfestigung der
Bestandsflächen, als lösungmittelfreie, emissionsarme, zweikomponentige Flächengrundierung liefern und und entsp. den Herstellervorgaben aufbringen, incl. abstreuen mit feuergetrocknetem Quarzsand als verankerungsfähiger Untergrund für die Folgebeschichtung. Das überschüssige und lose Material ist nach der Aushärtung vollständig zu entfernen und fachgerecht zu entsorgen.

Quarzsand: Körnung ca. 0,4 bis 0,7 mm, ca. 300g/m²

Ausführung: BT B  EG - 3.OG
Ausführungszeit: 2. Bauabschnitt
Menge: 150,000 m2

**3.3 Untergrundausgleich, Spachtelung bis D= 10 mm, 2.BA**
Vorhandenen Untergrund spachteln, als Höhenausgleich,
D: bis 10 mm, liefern und entsp. Herstellerangaben aufbringen.

Untergrund: Zementestrich neu/alt
Ausführung nach Rücksprache mit der Bauleitung.

Ausführung: BT B  EG - 3.OG
Ausführungszeit: 2. Bauabschnitt
Menge: 150,000 m2
Kostengruppen nach DIN 276 2018: 324
Kostengruppen nach DIN 276-1 2008: 352
Kostengruppen nach DIN 276-1 2006: 345
Kostengruppen nach DIN 276-1 1981: 3.1.3.0.0

**3.4 Haftgrundierung, Bodenfläche, 2.BA**
Saugfähige zementäre Untergründe, wie Beton oder Zementestriche, zum Verlegen der Bodenfliesen vollflächig mit einer Haftgrundierung versehen.

Untergrund: Zementestrich

Ausführung: BT B  EG - 3.OG
Ausführungszeit: 2. Bauabschnitt
Menge: 150,000 m2
Kostengruppen nach DIN 276 2018: 324
Kostengruppen nach DIN 276-1 2008: 352
Kostengruppen nach DIN 276-1 2006: 352

**3.5 Dicht- und Entkoppelungsmatte, 2. BA**
Dicht- und Entkoppelungsmatte liefern und entsp. den Herstellerangaben auf dem Untergrund der Vorposition verlegen und verkleben.

Produkt der Planung: Schlüter-Ditramatte "Ditra25"

Produkt des Bieters: '...................................'

Ausführung: BT B  EG - 3.OG
Ausführungszeit: 2. Bauabschnitt
Menge: 25,000 m2

**3.6 Abdichtung, Anschluss Wand/Boden, 2. BA**
Anschlussfuge Wand/Boden in vorbeschriebener Abdichtung der Dicht- und Entkoppelungsmatte mit systemzugehörigem Dichtband einschl. aller erforderlichen Eckausbildungen,
Ausführung gemäß Herstellervorschrift,
als Zulage zur Flächenabdichtung.

Ausführung: BT B  EG - 3.OG
Ausführungszeit: 2. Bauabschnitt
Menge: 35,000 m
Kostengruppen nach DIN 276 2018: 324
Kostengruppen nach DIN 276-1 2008: 352
Kostengruppen nach DIN 276-1 2006: 345

**3.7 Abdichtung, Rohrdurchführung, 2. BA**
Rohrdurchführung bis DN 100 in vorbeschriebener Abdichtung mit systemzugehörigem Dichtmanschette eindichten, einschl. aller erforderlichen Anschlußaus- bildungen.
Ausführung gemäß Herstellervorschrift,
als Zulage zur Flächenabdichtung.

Ausführung: BT B  EG
Ausführungszeit: 2. Bauabschnitt
Menge: 8,000 St
Kostengruppen nach DIN 276 2018: 324
Kostengruppen nach DIN 276-1 2008: 352
Kostengruppen nach DIN 276-1 2006: 352
Kostengruppen nach DIN 276-1 1993: 538

**3.8 Verbundabdicht., mineral. Dichtschlämme, Boden, Klasse W2-I,hoch**
Bodenflächen mit einer rissüberbrückenden mineralischen Dichtungsschlämme MDS beschichten. Der Auftrag erfolgt in mind. 2 Arbeitsgängen.
Wassereinwirkungsklasse : W2-I hoch
Trockenschichtdicke : mind. 2,0 mm
Material : CM, 2-komponentig
Ausführung nach den Verarbeitungsrichtlinien des Systemanbieters, einschl. evtl. notwendiger Grundierung, als Grundlage für Fliesenverlegung im Dünnbettverfahren;
Untergrund :  Zementestrich

Ausführung: BT B EG - 3. OG
Ausführungszeitraum: 2.Bauabschnitt
Menge: 125,000 m2
Kostengruppen nach DIN 276 2018: 324
Kostengruppen nach DIN 276-1 2008: 345
Kostengruppen nach DIN 276-1 2006: 345

**3.9 Abdichtung, Anschluss Wand/Boden, 2.BA**
Anschlussfuge Wand/Boden in vorbeschriebener Abdichtung mit systemzugehörigem Dichtband einschl. aller erforderlichen Eckausbildungen,
Ausführung gemäß Herstellervorschrift,
als Zulage zur Flächenabdichtung.

Untergrund: Zementestrich/GKI

Ausführung: BT B EG - 3.OG
Ausführungszeitraum: 2. Bauabschnitt
Menge: 185,000 m
Kostengruppen nach DIN 276 2018: 324
Kostengruppen nach DIN 276-1 2008: 352
Kostengruppen nach DIN 276-1 2006: 345

**3.10 Abdichtung, Rohrdurchführung, 2. BA**
Rohrdurchführung bis DN 100 in vorbeschriebener Abdichtung mit systemzugehörigem Dichtmanschette eindichten, einschl. aller erforderlichen Anschlußaus- bildungen.
Ausführung gemäß Herstellervorschrift,
als Zulage zur Flächenabdichtung.

Ausführung: BT B EG - 3.OG
Menge: 20,000 St
Kostengruppen nach DIN 276 2018: 324
Kostengruppen nach DIN 276-1 2008: 352
Kostengruppen nach DIN 276-1 2006: 352
Kostengruppen nach DIN 276-1 1993: 538

**3.11 Abdichtung, Bodeneinlauf, 2.BA**
Bodeneinlauf in vorbeschriebener Abdichtung mit systemzugehörigem Abdichtband/Manschette abdichten,
einschließlich Überspachtelung mit Systemabdichtung, ggf. erforderliche Grundierung sowie aller erforderlichen Eckausbildungen, einschließlich der ggf. notwendigen Grundierung, als Grundlage für Fliesenverlegung im Dünnbettverfahren.
Ausführung gemäß Herstellervorschrift,
als Zulage zur Flächenabdichtung.

Ausführung: BT B  EG-3.OG
Ausführungszeit: 2. Bauabschnitt
Menge: 14,000 St
Kostengruppen nach DIN 276 2018: 324
Kostengruppen nach DIN 276-1 2008: 352
Kostengruppen nach DIN 276-1 2006: 352

**3.12 Bodenfliesen, R10, 30/30, Feinkorn, matt, grau, Dünnbett, 2.BA**
Bodenbelag, eben, aus keramischen Fliesen, in Innenräumen auf verlegefertigen Untergrund im Dünnbett mit hydraulisch erhärtendem Dünnbettmörtel, ansetzen/verlegen und verfugen

Belag: Feinsteinzeug Bodenfliese, R10, für WC Bereiche,
  unempfindlich gegen Schmutz, leicht zu
  reinigen.
Format:  Nennmaß 30/30 cm
Farbe:  matt, grau, Feinkorn, nach Bemusterung durch den
  AG

Produkt der Planung: AGROB Buchtal, Serie Area Pro, kiesel

Verlegung: verlegt mit Kreuzfuge im Dünnbett, Fugenmörtel,
  kunststoffvergütet, Farbton passend zum Farbton
  der Fliesen, nach Bemusterung

Untergrund: Entkoppelungsmatte/Mineralische Abdichtung

Ausführung: BT B  EG - 3.OG
Ausführungszeit: 2. Bauabschnitt

angeb. Produkt,
Hersteller: '....................'
Serie: '....................'
(vom Bieter einzutragen).
Menge: 150,000 m2
Kostengruppen nach DIN 276 2018: 324
Kostengruppen nach DIN 276-1 2008: 345
Kostengruppen nach DIN 276-1 2006: 345

**3.13 Zulage Bodenfliesen R 11, Kleinflächen auf Gefälle, Mehrpreis, 2.BA**
Zulage Verlegung vorbeschriebener Bodenbeläge, jedoch
R 11 auf Untergrund mit vorhandenem Gefälle, als Mehrpreis.
Abrechnung nur soweit nicht bereits in der Hauptposition enthalten.

Formatabmessungen: 10 x 10 cm

Ausführung:  BT B EG - 3. OG
Ausführungszeit: 2. Bauabschnitt
Menge: 14,000 m2
Kostengruppen nach DIN 276 2018: 324
Kostengruppen nach DIN 276-1 2008: 352
Kostengruppen nach DIN 276-1 2006: 352

**3.14 Bodenfliesen, Gehrungs-/Schrägschnitte, Zulage, 2.BA**
Bodenfliesen auf Gehrung bzw. schräg schneiden,
als Zulage im Bereich der Bodeneinläufe.

Ausführung:  BT B EG - 3. OG
Ausführungszeit: 2. Bauabschnitt
Menge: 60,000 m
Kostengruppen nach DIN 276 2018: 324
Kostengruppen nach DIN 276-1 2008: 352
Kostengruppen nach DIN 276-1 2006: 352

**3.15 Bodenfliesen im Bereich Bodeneinlauf anarbeiten, 2.BA**
Anarbeitung der Bodenfliesen an bauseitigen Bodeneinlauf,
inkl. aller Schneidarbeiten sowie der elastischen
Verfugung im Anschlussbereich.

Ausführung:  BT B EG - 3. OG
Ausführungszeit: 2. Bauabschnitt
Menge: 14,000 St
Kostengruppen nach DIN 276 2018: 324
Kostengruppen nach DIN 276-1 2008: 352
Kostengruppen nach DIN 276-1 2006: 352

**3.16 Trennschiene, Edelstahl, Bodenbelag, 11/30, Türbereiche, 2.BA**
Trennschiene aus Edelstahl gebürstet, als Materialtrennschiene oder Belagsabschlussschiene.
Verlegung: linear, in verschiedenen Einzellängen
Abmessung, ca. : 11/30 mm
Ausführung: Türbereiche

Ausführung:  BT B EG - 3. OG
Ausführungszeit: 2. Bauabschnitt
Menge: 17,000 m
Kostengruppen nach DIN 276 2018: 325
Kostengruppen nach DIN 276-1 2008: 352
Kostengruppen nach DIN 276-1 2006: 352

**3.17 Verfugung, elastisch, keram. Belag, 2.BA**
Elastische Verfugung des keramischen Belags im Bereich der Anschlüsse Wand/Boden sowie Materialwechsel,
Ausführung mit geeigneten Materialien mit fungizider Wirkung, einschl. Hinterfüllung und Vorbehandlung.
Fugenfarbe: entsp. Belagsverfugung

Ausführung:  BT B EG - 3. OG
Ausführungszeit: 2. Bauabschnitt
Menge: 210,000 m
Kostengruppen nach DIN 276 2018: 325
Kostengruppen nach DIN 276-1 2008: 352
Kostengruppen nach DIN 276-1 2006: 352

**3.18 Reservefliesen Boden**
*** Pauschalposition
Reservefliesen (10 Stk/ Fliesentyp der Hauptpositionen) der vorbeschrieben Positionen nach Abschluss der Arbeiten aktenkundig an den AG übergeben.
Menge: 1,000 Psch

### Titel 4 Granitbelag Aussentreppe Zugang Ost

**4.1 Podestbelag als Natursteinplatte, Granit, R 11, 1,00 x 1,40 m**
Podestbelag als Natursteinplatte, R 11,  liefern und mit geeignetem PU Kleber auf bauseitigen fverz. Stützblechen befestigen.

Farbfestlegung nach Bemusterung durch den AG.

Oberflächengefälle: 1 % (vorgegeben durch Unterkonstruktion)
Abmessungen: 1,00 x 1,40 m
Materialstärke: 6 cm

Ausführung:  BT V  EG
Ausführungszeit: 2. Bauabschnitt
Menge: 2,000 St

**4.2 Podestbelag als Natursteinplatte, Granit, R 11, 1,00 x 1,00 m**
Podestbelag als Natursteinplatte, R 11  liefern und mit geeignetem PU Kleber auf bauseitigen fverz. Stützblechen befestigen.

Oberflächengefälle: 1 % (vorgegeben durch UK )
Abmessungen: 1,00 x 1,00 m
Materialstärke: 6 cm

Ausführung:  BT V  EG
Ausführungszeit: 2. Bauabschnitt
Menge: 4,000 St

**4.3 Treppenstufen, R 11, als Natursteinauflage, Granit**
Treppenbelag als Natursteinauflage, R 11  liefern und mit geeignetem PU Kleber auf bauseitigen fverz. Stützblechen befestigen.

Abmessungen: ca. 0,30 x 1,41 m
Materialstärke: 6 cm
Trittkante gefast: 3 x 3 mm

Ausführung:  BT V  EG
Ausführungszeit: 2. Bauabschnitt
Menge: 9,000 St

**4.4 Zugangsschwelle als Natursteinauflage Granit R 11**
Zugangsschwelle als Natursteinschwelle Granit R 11, Montage im Übergang zwischen Zugangstreppe Ost und Foyer, Schwelle liefern und vollflächig im Kunstharzmörtelbett verlegen.

Untergrund: Stahlbeton, WDVS Tragkonsole

Abmessungen: Ca.2,70 x 0,32 x 0,06 m

Ausführung:  BT V  EG
Ausführungszeit: 2. Bauabschnitt
Menge: 1,000 St

**4.5 Zulage Anti-Rutsch Profil, schwarz, 2 tlg**
Zulage für Anti-Rutsch Profil, eingelassen in die vorbe- schriebenen Natursteintreppenstufen, Aufnahmefuge
eingefräst, Edelstahlaufnahmeprofil mit austauschbarem
Pilzkopfprofil.

Die Anordnung erfolgt in 2 Linien.

Ausführung:  BT V  EG
Ausführungszeit: 2. Bauabschnitt
Menge: 28,000 m

**4.6 Zulage farblicher Kontrastunterschied**
Zulage für einen farblichen Kontrastunterschied für die Antrittstufen des Treppenlaufes, hell/dunkel, nach Bemusterung durch den AG.
Menge: 2,000 St

### Titel 5 Sonstige Leistungen

*Hinweis: Nachweisleistungen*
Der Einheitspreis für Stundenlohnarbeiten beinhaltet alle Lohnnebenkosten und Zuschläge.

**5.1 Stundensatz Facharbeiter**
Arbeiten, welche nicht in den Positionen erfasst sind und gegen Nachweis zur Ausführung kommen:
Facharbeiter
Menge: 10,000 h
Kostengruppen nach DIN 276-1 2008: 399
Kostengruppen nach DIN 276-1 2006: 345

**5.2 Stundensatz Helfer**
Arbeiten, welche nicht in den Positionen erfasst sind und gegen Nachweis zur Ausführung kommen:
Helfer
Menge: 5,000 h
Kostengruppen nach DIN 276-1 2008: 399
Kostengruppen nach DIN 276-1 2006: 345
